# Muster-Leistungsbeschreibung
Leistungsbeschreibung (GAEB 90, DA81)
Währung: EUR

## Pflanzenschutzlager - Bodenflächen
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung Betonflächen gem. §§ 62/63 WHG (Standard)**
Zur Untersuchung sind u. a. durchzuführen:

a) visuell, auf Verschmutzungen, Absandungen und Risse
b) Abklopfen auf Hohlstellen und Gefügelockerungen
c) Messen der Druck- und Haftzugfestigkeiten
d) Messen des Feuchtigkeitsgehaltes

Zusätzliche Arbeiten, wie z. B. das Ausbessern von
Fehl- und Schadstellen, beschädigten Kanten, das
Verfüllen von Rissen im Untergrund oder das Arbeiten
unter erschwerten Bedingungen (Hindernisse, Nachtarbeit
etc.) sind vor Beginn der Arbeiten durch das
ausführende Unternehmen vor Ort zu beurteilen und
ggfs. in das Angebot mit aufzunehmen.

Vor der Applikation des Beschichtungssystems ist zu
gewährleisten, dass die Voraussetzungen an den Untergrund gem. bauaufsichtlicher Zulassung Nr. Z-59.12-302
erfüllt sind.

Sollten objektbedingte Ergänzungen oder von der Zulas-

sung abweichende Maßnahmen erforderlich sein, sind
diese mit den abnehmenden Stellen vor Beginn der Be-
schichtungsmaßnahme abzustimmen (Einzelfallabnahme).

**00001.0002 Vorbehandlung mit geeigneten Mitteln, vorzugsw. mittels Strahlen**
Untergrundvorbehandlung mit geeigneten
Mitteln, vorzugsweise mittels
Stahlkugelstrahlverfahren, zur Erzielung
eines tragfähigen, sauberen und
tragfähigen Untergrundes, frei von
haftungsmindernden Schichten.
Mittels Industriestaubsauger ist der
Untergrund staubfrei herzustellen. Der
Untergrund muss nach der
Untergrundvorbehandlung zur Beschichtung
geeignet sein.
Einheit: m2

**00001.0003 Grundierung von Auffangwannen mit einem transparente 2K EP Bindemittel nach WHG**
Grundieren der vorbereiteten, sauberen
und saugfähigen Beton bzw.
Estrichflächen bis zur Sättigung mit
 GL 100, AgBB-konformen,
transparenten, mechanisch belastbaren,
niedrigviskosen, zweikomponentigen
Epoxydharz. Das Material wird in
geeigneter Weise, z. B. mit einem
Gummischieber auf der Fläche verteilt
und sofort im Anschluss mit einem Farbroller
sorgfältig durchgearbeitet.

Ist nicht gewährleistet, dass innerhalb
von 24 Std. weitergearbeitet werden
kann, so ist die noch frische
Grundierung gezielt abzustreuen oder vor
der nachfolgenden Beschichtungsmaßnahme
anzuschleifen.

Verbrauch:
mind. 0,30 kg/m²  Epoxy GL 100 <1427>
(je nach Saugfähigkeit/Porosität des Untergrundes)
Einheit: m2

**00001.0004 Egalisierung in Auffangwannen mit einem transparente 2KEP Bindemittel nach WHG**
*** Bedarfsposition ohne GB
Egalisieren der vorbereiteten Flächen,
nach klebfreiem Erhärten der
vorangegangenen Schicht, mit einem
Ausgleichsspachtel, bestehend aus
Epoxy GL 100, einem lösemittelfreien,
transparenten, mechanisch belastbaren,
niedrigviskosen, zweikomponentigen
Epoxydharz und Selectmix 01/03.

Das Material wird in geeigneter Weise,
z. B. mittels gezahnten Gummischieber,
Glätt- oder Zahnkelle gleichmäßig auf der
Fläche aufgebracht, so dass eine glatte
Fläche entsteht. Anschließend wird die
noch frische Schicht mittels Stachelwalze
oder Farbroller nachgerollt.

Die zur Egalisierung notwendige Materialmenge
ist abhängig vom Rauigkeitsprofil des
Untergrundes.

Verbrauch:
Verbrauch je mm:
mind. 0,85 kg/m² Remmers Epoxy GL 100 und
ca. 0,85 kg/m² Remmers Selectmix 01/03 <4405>
Einheit: m2

**00001.0005 Beschichten von Auffangwannen mit einem pigmentierten 2K EP Bindemittel nach WHG**
Beschichten der vorbereiteten vertikalen u. horizontalen Flächen, nach klebfreiem Erhärten der
vorangegangenen Schicht jedoch innerhalb
von 48 Std., mit Remmers Epoxy WHG Color,
einem lösemittelfreien, pigmentierten, hoch
chemikalienbeständigen, zweikomponentigen
Epoxydharz mit bauamtlicher Zulassung gemäß WHG
§ 62/63 .

Das Material wird in geeigneter Weise, z. B.
mittels Glätt- oder Zahnkelle gleichmäßig
auf der Fläche aufgetragen.

Bei Verwendung an senkrechten Flächen
unter Zugabe von ca. 1,5 - 2,5 % Remmers WHG TX.

Hinweis:
Vor Zugabe der B-Komponente, wird das
WHG TX zunächst in die A-Komponente eingerührt, um
eineungewollte Erwärmung des
Beschichtungsmaterials zu vermeiden.

Verbrauch:
ca. 1,60 kg/m² Remmers Epoxy WHG Color <1428>
(bei senkrechten Flächen ist anteilig Remmers WHG TX
<1221> zuzugeben)
Einheit: m2

**00001.0006 Einblasen von Glimmer GHL 3/0**
*** Bedarfsposition ohne GB
Zur Erhöhung der Rutschfestigkeit und Verbesserung der
Reinigungsfähigkeit wird in die noch frische
Beschichtung
ein mineralisches Einstreumittel gleichmäßig
eingestreut bzw. eingeblasen.

Verbrauch:
Verbrauch je nach Anwendung:
ca. 0,050 - 0,075 kg/m² Remmers Glimmer GHL 3/0 <6742>
(< 20% Deckung)
Einheit: m2
